# Chapéu

- Propriedade do ficheiro: CYPE INGENIEROS, S.A.
- Formato: FIEBDC-3/2002
- Moeda: EUR
- Custos indirectos: 3.00 %
- IVA: 23.00 %

## I Instalações

### IV Ventilação

#### IVM Ventilação mecânica

**IVM060** Ud Chapéu.
Chapéu de alumínio, código de pedido 11022037, "ALDES, para conduta de saída de 125 mm de diâmetro exterior, acabamento liso, cor castanho, com manguito de alumínio de 150 mm de diâmetro, rufo de chumbo de 400x400 mm e pescoço de ligação à conduta com junta.
Inclui: Marcação. Colocação.
Critério de medição de projecto: Número de unidades previstas, segundo documentação gráfica de Projecto.
Critério de medição de obra: Medir-se-á o número de unidades realmente executadas segundo especificações de Projecto.

| Código | Un | Descrição | Rendimento | Preço | Importância |
|---|---|---|---|---|---|
| mt42ald131d | Ud | Chapéu de alumínio, código de pedido 11022037, "ALDES, para conduta de saída de 125 mm de diâmetro exterior, acabamento liso, cor castanho, com manguito de alumínio de 150 mm de diâmetro, rufo de chumbo de 400x400 mm e pescoço de ligação à conduta com junta. (material) | 1.000 | 273.00 | 273.00 |
| mo020 | h | Oficial de 1ª construção. (mão de obra) | 0.150 | 22.68 | 3.40 |
| mo112 | h | Operário especializado construção. (mão de obra) | 0.075 | 21.98 | 1.65 |
| % | % | Custos directos complementares | 2 % | 278.05 | 5.56 |
|  |  | Custos directos |  |  | 283.61 |
