# Ventilador em linha

- Propriedade do ficheiro: CYPE INGENIEROS, S.A.
- Formato: FIEBDC-3/2002
- Moeda: EUR
- Custos indirectos: 3.00 %
- IVA: 23.00 %

## I Instalações

### IV Ventilação

#### IVM Ventilação mecânica

**IVM040** Ud Ventilador em linha.
Ventilador helicocentrífugo de ABS, cor branca, código de pedido 11022330, modelo In Line XS 100 "ALDES", potência máxima de 33 W, caudal máximo de 190 m³/h, nível de pressão sonora de 36 dBA, de 167 mm de diâmetro e 246 mm de comprimento, para condutas de 100 mm de diâmetro, formado por corpo, hélice, caixa de bornes e motor desmontável de duas velocidades para alimentação monofásica a 230 V e 50 Hz de frequência, com protecção térmica.
Inclui: Marcação. Colocação. Ligação e verificação do seu correcto funcionamento.
Critério de medição de projecto: Número de unidades previstas, segundo documentação gráfica de Projecto.
Critério de medição de obra: Medir-se-á o número de unidades realmente executadas segundo especificações de Projecto.

| Código | Un | Descrição | Rendimento | Preço | Importância |
|---|---|---|---|---|---|
| mt42ald086a | Ud | Ventilador helicocentrífugo de ABS, cor branca, código de pedido 11022330, modelo In Line XS 100 "ALDES", potência máxima de 33 W, caudal máximo de 190 m³/h, nível de pressão sonora de 36 dBA, de 167 mm de diâmetro e 246 mm de comprimento, para condutas de 100 mm de diâmetro, formado por corpo, hélice, caixa de bornes e motor desmontável de duas velocidades para alimentação monofásica a 230 V e 50 Hz de frequência, com protecção térmica. (material) | 1.000 | 129.00 | 129.00 |
| mo005 | h | Oficial de 1ª instalador de ar condicionado. (mão de obra) | 0.100 | 23.31 | 2.33 |
| mo104 | h | Ajudante de instalador de ar condicionado. (mão de obra) | 0.100 | 22.09 | 2.21 |
| % | % | Custos directos complementares | 2 % | 133.54 | 2.67 |
|  |  | Custos directos |  |  | 136.21 |
