# Chapéu

- Propriedade do ficheiro: CYPE INGENIEROS, S.A.
- Formato: FIEBDC-3/2002
- Moeda: EUR
- Custos indirectos: 3.00 %
- IVA: 23.00 %

## I Instalações

### IV Ventilação

#### IVN Ventilação natural

**IVN040** Ud Chapéu.
Chapéu cónico contra a chuva de chapa galvanizada, código de pedido 11094761, "ALDES", para conduta de saída de 100 mm de diâmetro exterior.
Inclui: Marcação. Colocação.
Critério de medição de projecto: Número de unidades previstas, segundo documentação gráfica de Projecto.
Critério de medição de obra: Medir-se-á o número de unidades realmente executadas segundo especificações de Projecto.

| Código | Un | Descrição | Rendimento | Preço | Importância |
|---|---|---|---|---|---|
| mt42ald982a | Ud | Chapéu cónico contra a chuva de chapa galvanizada, código de pedido 11094761, "ALDES", para conduta de saída de 100 mm de diâmetro exterior. (material) | 1.000 | 82.70 | 82.70 |
| mo020 | h | Oficial de 1ª construção. (mão de obra) | 0.155 | 22.68 | 3.52 |
| mo112 | h | Operário especializado construção. (mão de obra) | 0.078 | 21.98 | 1.71 |
| % | % | Custos directos complementares | 2 % | 87.93 | 1.76 |
|  |  | Custos directos |  |  | 89.69 |
