# Conduta de polietileno expandido

- Propriedade do ficheiro: CYPE INGENIEROS, S.A.
- Formato: FIEBDC-3/2002
- Moeda: EUR
- Custos indirectos: 3.00 %
- IVA: 23.00 %

## I Instalações

### IV Ventilação

#### IVV Condutas de admissão e extracção para ventilação

**IVV050** m Conduta de polietileno expandido.
Conduta de ventilação, formada por tubo de polietileno expandido de 16 mm de espessura, código de pedido 11023210, Calogaine "ALDES", de 160 mm de diâmetro interior, temperatura de trabalho entre -40°C e 105°C, classe B1 segundo DIN 4102 A2, condutibilidade térmica 0,045 W/(m°C), fornecido em tramos de 2 m. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42ald115b | Ud | Material auxiliar para montagem e fixação das condutas de polietileno expandido de 16 mm de espessura, Calogaine "ALDES", de 160 mm de diâmetro interior. (material) | 1.000 | 2.25 | 2.25 |
| mt42ald114p | m | Tubo de polietileno expandido de 16 mm de espessura, código de pedido 11023210, Calogaine "ALDES", de 160 mm de diâmetro interior, temperatura de trabalho entre -40°C e 105°C, classe B1 segundo DIN 4102 A2, condutibilidade térmica 0,045 W/(m°C), fornecido em tramos de 2 m, com o preço incrementado em 10% relativamente a acessórios e peças especiais. (material) | 1.000 | 49.45 | 49.45 |
| op00ato010 |  | Aparafusadora. | 1.000 | 0.00 | 0.00 |
| op00mar010 |  | Martelo. | 1.000 | 0.00 | 0.00 |
| op00tal010 |  | Berbequim. | 1.000 | 0.00 | 0.00 |
| mo011 | h | Oficial de 1ª montador. (mão de obra) | 0.203 | 23.31 | 4.73 |
| mo080 | h | Ajudante de montador. (mão de obra) | 0.102 | 22.13 | 2.26 |
| % | % | Custos directos complementares | 2 % | 58.69 | 1.17 |
|  |  | Custos directos |  |  | 59.86 |
