# Conduta circular

- Propriedade do ficheiro: CYPE Ingenieros S.A.
- Formato: FIEBDC-3/2016
- Programa: Gerador de preços para construção civil. CYPE Ingenieros, S.A.
- Data: 22/10/2024
- Moeda: EUR
- Custos indirectos: 3 %
- IVA: 23 %

## I Instalações

### IC Aquecimento, arrefecimento, climatização e A.Q.S.

#### ICR Sistemas de condução de ar

**ICR015** m Conduta circular.
Conduta circular de parede simples helicoidal de aço galvanizado, código de pedido 11091241, "ALDES", de 80 mm de diâmetro e 0,5 mm de espessura. Inclusive acessórios de montagem e elementos de fixação.
Inclui: Marcação do traçado das condutas. Marcação e posterior ancoragem dos suportes das condutas. Montagem e fixação de condutas. Verificação do seu correcto funcionamento. Realização de ensaios.
Critério de medição de projecto: Comprimento projectado, segundo documentação gráfica de Projecto, medido entre os eixos dos elementos ou dos pontos a ligar, descontando as peças especiais.
Critério de medição de obra: Medir-se-á o comprimento realmente executado segundo especificações de Projecto.

| Código | Un | Descrição | Rendimento | Preço | Importância |
|---|---|---|---|---|---|
| mt42ald950a | m | Conduta circular de parede simples helicoidal de aço galvanizado, código de pedido 11091241, "ALDES", de 80 mm de diâmetro e 0,5 mm de espessura, estanquidade ao ar classe D, segundo NP EN 12237, fornecido em tramos de 3 m, para instalações de ventilação e climatização. (material) | 1.05 | 26.5 | 27.825 |
| mt42con500a | Ud | Flange de 80 mm de diâmetro e suporte de tecto com varão para fixação de condutas circulares de ar em instalações de ventilação e climatização. (material) | 0.04 | 3.6 | 0.144 |
| mo013 | h | Oficial de 1ª montador de condutas de chapa metálica. (mão de obra) | 0.035 | 23.31 | 0.816 |
| mo084 | h | Ajudante de montador de condutas de chapa metálica. (mão de obra) | 0.035 | 22.13 | 0.775 |
| % | % | Custos directos complementares | 2 % | 29.560 | 0.591 |
|  |  | Custos directos |  |  | 30.151 |

Resíduos:
- colocação: mt42ald950a; factor de resíduo 0.0323463

## Recursos

**mt42ald950a** m Conduta circular de parede simples helicoidal de aço galvanizado
Dados técnicos: Custo energético 13.935 MJ; Emissão de CO2 0.622 kg; Código LER 17 04 05; Massa do elemento 1.233 kg; Volume 0.000587 m3
Resíduos:
- embalagem: re170201 Madeira. (componente de resíduo); rendimento 0.011 kg; Código LER 17 02 01; Massa do elemento 1 kg; Volume 0.000909 m3
- embalagem: re170203 Plástico. (componente de resíduo); rendimento 0.003 kg; Código LER 17 02 03; Massa do elemento 1 kg; Volume 0.001667 m3
