# Arejador de admissão para ventilação

- Propriedade do ficheiro: CYPE Ingenieros S.A.
- Formato: FIEBDC-3/2016
- Programa: Gerador de preços para construção civil. CYPE Ingenieros, S.A.
- Data: 22/10/2024
- Moeda: EUR
- Custos indirectos: 3 %
- IVA: 23 %

## I Instalações

### IV Ventilação

#### IVA Aberturas para ventilação

**IVA010** Ud Arejador de admissão para ventilação.
Arejador de admissão, auto-regulável, de plástico cor branco RAL 9016, código de pedido 11011510, modelo EMMA "ALDES", com "DIT do Instituto Eduardo Torroja nº 556R", caudal máximo 12,5 l/s, de 390x25x27 mm e isolamento sonoro de 33 dBA, com viseira standard e grelha mosquiteira. Inclusive elementos de fixação.
Inclui: Marcação. Colocação e fixação do arejador por cima da caixilharia.
Critério de medição de projecto: Número de unidades previstas, segundo documentação gráfica de Projecto.
Critério de medição de obra: Medir-se-á o número de unidades realmente executadas segundo especificações de Projecto.

| Código | Un | Descrição | Rendimento | Preço | Importância |
|---|---|---|---|---|---|
| mt42ald166v | Ud | Arejador de admissão, auto-regulável, de plástico cor branco RAL 9016, código de pedido 11011510, modelo EMMA "ALDES", com "DIT do Instituto Eduardo Torroja nº 556R", caudal máximo 12,5 l/s, de 390x25x27 mm e isolamento sonoro de 33 dBA, com viseira standard e grelha mosquiteira, para colocar em posição horizontal por cima da caixilharia exterior ou caixa de estore, sobre a que serão realizadas duas aberturas de 172x12 mm ou uma abertura de 250x15 mm ou de 250x12 mm, com elementos de fixação. (material) | 1 | 5.63 | 5.630 |
| mo011 | h | Oficial de 1ª montador. (mão de obra) | 0.15 | 23.31 | 3.497 |
| mo080 | h | Ajudante de montador. (mão de obra) | 0.15 | 22.13 | 3.320 |
| % | % | Custos directos complementares | 2 % | 12.447 | 0.249 |
|  |  | Custos directos |  |  | 12.696 |

## Recursos

**mt42ald166v** Ud Arejador de admissão
Dados técnicos: Custo energético 20.878 MJ; Emissão de CO2 1.111 kg
Resíduos:
- embalagem: re150101 Embalagens de papel e cartão. (componente de resíduo); rendimento 0.09 kg; Código LER 15 01 01; Massa do elemento 1 kg; Volume 0.001333 m3
- embalagem: re170203 Plástico. (componente de resíduo); rendimento 0.045 kg; Código LER 17 02 03; Massa do elemento 1 kg; Volume 0.001667 m3
