# Boca de extracção para ventilação

- Propriedade do ficheiro: CYPE Ingenieros S.A.
- Formato: FIEBDC-3/2016
- Programa: Gerador de preços para construção civil. CYPE Ingenieros, S.A.
- Data: 22/10/2024
- Moeda: EUR
- Custos indirectos: 3 %
- IVA: 23 %

## I Instalações

### IV Ventilação

#### IVA Aberturas para ventilação

**IVA030** Ud Boca de extracção para ventilação.
Boca de extracção, auto-regulável, código de pedido 11019006, modelo Bap'SI 60 "ALDES", de 154x51x162 mm, caudal máximo 16,7 l/s, isolamento sonoro de 31 dBA, com pescoço pré-montado de ligação à conduta de 125 mm de diâmetro com junta de estanquidade.
Inclui: Marcação. Colocação e fixação do elemento à conduta de extracção.
Critério de medição de projecto: Número de unidades previstas, segundo documentação gráfica de Projecto.
Critério de medição de obra: Medir-se-á o número de unidades realmente executadas segundo especificações de Projecto.

| Código | Un | Descrição | Rendimento | Preço | Importância |
|---|---|---|---|---|---|
| mt42ald206E | Ud | Boca de extracção, auto-regulável, código de pedido 11019006, modelo Bap'SI 60 "ALDES", de 154x51x162 mm, caudal máximo 16,7 l/s, isolamento sonoro de 31 dBA, com pescoço pré-montado de ligação à conduta de 125 mm de diâmetro com junta de estanquidade, para colocar em paredes ou tectos de locais húmidos, no início da conduta de extracção. (material) | 1 | 21.4 | 21.400 |
| mo011 | h | Oficial de 1ª montador. (mão de obra) | 0.15 | 23.31 | 3.497 |
| mo080 | h | Ajudante de montador. (mão de obra) | 0.15 | 22.13 | 3.320 |
| % | % | Custos directos complementares | 2 % | 28.217 | 0.564 |
|  |  | Custos directos |  |  | 28.781 |
