# Grelha para interiores

- Propriedade do ficheiro: CYPE Ingenieros S.A.
- Formato: FIEBDC-3/2016
- Programa: Gerador de preços para construção civil. CYPE Ingenieros, S.A.
- Data: 22/10/2024
- Moeda: EUR
- Custos indirectos: 3 %
- IVA: 23 %

## I Instalações

### IV Ventilação

#### IVM Ventilação mecânica

**IVM023** Ud Grelha para interiores.
Grelha auto-regulável, código de pedido 11022156, série ColorLINE, "ALDES" formada por placa frontal quadrada, de plástico, cor branca e suporte de placa frontal, para conduta de admissão ou extracção, de 80 mm de diâmetro. Inclusive elementos de fixação.
Inclui: Marcação. Colocação e fixação.
Critério de medição de projecto: Número de unidades previstas, segundo documentação gráfica de Projecto.
Critério de medição de obra: Medir-se-á o número de unidades realmente executadas segundo especificações de Projecto.

| Código | Un | Descrição | Rendimento | Preço | Importância |
|---|---|---|---|---|---|
| mt42ald100a | Ud | Grelha auto-regulável, código de pedido 11022156, série ColorLINE, "ALDES" formada por placa frontal quadrada, de plástico, cor branca e suporte de placa frontal, para conduta de admissão ou extracção, de 80 mm de diâmetro, com elementos de fixação. (material) | 1 | 22.9 | 22.900 |
| mo011 | h | Oficial de 1ª montador. (mão de obra) | 0.15 | 23.31 | 3.497 |
| mo080 | h | Ajudante de montador. (mão de obra) | 0.15 | 22.13 | 3.320 |
| % | % | Custos directos complementares | 2 % | 29.717 | 0.594 |
|  |  | Custos directos |  |  | 30.311 |
