# Grupo de ventilação para instalação individual

- Propriedade do ficheiro: CYPE Ingenieros S.A.
- Formato: FIEBDC-3/2016
- Programa: Gerador de preços para construção civil. CYPE Ingenieros, S.A.
- Data: 22/10/2024
- Moeda: EUR
- Custos indirectos: 3 %
- IVA: 23 %

## I Instalações

### IV Ventilação

#### IVM Ventilação mecânica

**IVM031** Ud Grupo de ventilação para instalação individual.
Grupo de ventilação auto-regulável, código de pedido 11026034, modelo EasyHOME Auto Compact Classic "ALDES", de potência nominal 26 W, caudal máximo 250 m³/h, composto por ventilador centrífugo, com motor de 2 velocidades para alimentação monofásica a 230 V e 50 Hz de frequência e carcaça exterior de plástico de 459x460x187 mm, com 5 embocaduras de entrada de ar, 4 para ligação a condutas de extracção de 80 mm de diâmetro e 1 para ligação a conduta de extracção de 125 mm de diâmetro, e 1 embocadura de saída de ar de 160 mm de diâmetro com adaptadores para ligação à conduta de 125 mm de diâmetro. Inclusive elementos de fixação.
Inclui: Marcação. Colocação e fixação do grupo. Ligação à rede eléctrica. Ligação das condutas. Verificação do seu correcto funcionamento.
Critério de medição de projecto: Número de unidades previstas, segundo documentação gráfica de Projecto.
Critério de medição de obra: Medir-se-á o número de unidades realmente executadas segundo especificações de Projecto.

| Código | Un | Descrição | Rendimento | Preço | Importância |
|---|---|---|---|---|---|
| mt42ald071a | Ud | Grupo de ventilação auto-regulável, código de pedido 11026034, modelo EasyHOME Auto Compact Classic "ALDES", de potência nominal 26 W, caudal máximo 250 m³/h, composto por ventilador centrífugo, com motor de 2 velocidades para alimentação monofásica a 230 V e 50 Hz de frequência e carcaça exterior de plástico de 459x460x187 mm, com 5 embocaduras de entrada de ar, 4 para ligação a condutas de extracção de 80 mm de diâmetro e 1 para ligação a conduta de extracção de 125 mm de diâmetro, e 1 embocadura de saída de ar de 160 mm de diâmetro com adaptadores para ligação à conduta de 125 mm de diâmetro, com 2 tampas de embocadura de 80 mm de diâmetro, 2 reguladores de caudal de ar constante de 80 mm de diâmetro e elementos de fixação. (material) | 1 | 271 | 271.000 |
| mo011 | h | Oficial de 1ª montador. (mão de obra) | 0.2 | 23.31 | 4.662 |
| mo080 | h | Ajudante de montador. (mão de obra) | 0.2 | 22.13 | 4.426 |
| % | % | Custos directos complementares | 2 % | 280.088 | 5.602 |
|  |  | Custos directos |  |  | 285.690 |

## Recursos

**mt42ald071a** Ud Grupo de ventilação auto-regulável
Dados técnicos: Custo energético 142.850 MJ; Emissão de CO2 12.109 kg
Resíduos:
- embalagem: re150101 Embalagens de papel e cartão. (componente de resíduo); rendimento 1.497 kg; Código LER 15 01 01; Massa do elemento 1 kg; Volume 0.001333 m3
