# Ventilador de extracção para telhado

- Propriedade do ficheiro: CYPE Ingenieros S.A.
- Formato: FIEBDC-3/2016
- Programa: Gerador de preços para construção civil. CYPE Ingenieros, S.A.
- Data: 22/10/2024
- Moeda: EUR
- Custos indirectos: 3 %
- IVA: 23 %

## I Instalações

### IV Ventilação

#### IVM Ventilação mecânica

**IVM036** Ud Ventilador de extracção para telhado.
Ventilador helicoidal para telhado, com hélice de plástico reforçada com fibra de vidro, corpo e chapéu de alumínio, base de aço galvanizado e motor para alimentação monofásica a 230 V e 50 Hz de frequência, com protecção térmica, isolamento classe F, grau de protecção IP65, de 835 r.p.m., potência absorvida 0,22 kW, caudal máximo 3900 m³/h, nível de pressão sonora 52 dBA, com rede de protecção contra a entrada de folhas e pássaros, para conduta de extracção de 450 mm de diâmetro; instalação no extremo exterior da conduta de extracção (boca de expulsão). Inclusive acessórios e elementos de fixação.
Inclui: Marcação. Colocação e fixação. Ligação e verificação do seu correcto funcionamento.
Critério de medição de projecto: Número de unidades previstas, segundo documentação gráfica de Projecto.
Critério de medição de obra: Medir-se-á o número de unidades realmente executadas segundo especificações de Projecto.

| Código | Un | Descrição | Rendimento | Preço | Importância |
|---|---|---|---|---|---|
| mt42svs040aE1 | Ud | Ventilador helicoidal para telhado, com hélice de plástico reforçada com fibra de vidro, corpo e chapéu de alumínio, base de aço galvanizado e motor para alimentação monofásica a 230 V e 50 Hz de frequência, com protecção térmica, isolamento classe F, grau de protecção IP65, de 835 r.p.m., potência absorvida 0,22 kW, caudal máximo 3900 m³/h, nível de pressão sonora 52 dBA, com rede de protecção contra a entrada de folhas e pássaros, para conduta de extracção de 450 mm de diâmetro. (material) | 1 | 1130.72 | 1130.720 |
| mt42svs900k | Ud | Acessórios e elementos de fixação de ventilador para telhado. (material) | 1 | 398.96 | 398.960 |
| mo011 | h | Oficial de 1ª montador. (mão de obra) | 4 | 23.31 | 93.240 |
| mo080 | h | Ajudante de montador. (mão de obra) | 4 | 22.13 | 88.520 |
| % | % | Custos directos complementares | 2 % | 1711.440 | 34.229 |
|  |  | Custos directos |  |  | 1745.669 |

## Recursos

**mt42svs040aE1** Ud Ventilador helicoidal para telhado
Dados técnicos: Custo energético 1158.893 MJ; Emissão de CO2 95.020 kg
Resíduos:
- embalagem: re150101 Embalagens de papel e cartão. (componente de resíduo); rendimento 1.584 kg; Código LER 15 01 01; Massa do elemento 1 kg; Volume 0.001333 m3
