# Ventilador em linha

- Propriedade do ficheiro: CYPE Ingenieros S.A.
- Formato: FIEBDC-3/2016
- Programa: Gerador de preços para construção civil. CYPE Ingenieros, S.A.
- Data: 22/10/2024
- Moeda: EUR
- Custos indirectos: 3 %
- IVA: 23 %

## I Instalações

### IV Ventilação

#### IVM Ventilação mecânica

**IVM040** Ud Ventilador em linha.
Ventilador helicocentrífugo de ABS, cor branca, código de pedido 11022330, modelo In Line XS 100 "ALDES", potência máxima de 33 W, caudal máximo de 190 m³/h, nível de pressão sonora de 36 dBA, de 167 mm de diâmetro e 246 mm de comprimento, para condutas de 100 mm de diâmetro, formado por corpo, hélice, caixa de bornes e motor desmontável de duas velocidades para alimentação monofásica a 230 V e 50 Hz de frequência, com protecção térmica.
Inclui: Marcação. Colocação. Ligação e verificação do seu correcto funcionamento.
Critério de medição de projecto: Número de unidades previstas, segundo documentação gráfica de Projecto.
Critério de medição de obra: Medir-se-á o número de unidades realmente executadas segundo especificações de Projecto.

| Código | Un | Descrição | Rendimento | Preço | Importância |
|---|---|---|---|---|---|
| mt42ald086a | Ud | Ventilador helicocentrífugo de ABS, cor branca, código de pedido 11022330, modelo In Line XS 100 "ALDES", potência máxima de 33 W, caudal máximo de 190 m³/h, nível de pressão sonora de 36 dBA, de 167 mm de diâmetro e 246 mm de comprimento, para condutas de 100 mm de diâmetro, formado por corpo, hélice, caixa de bornes e motor desmontável de duas velocidades para alimentação monofásica a 230 V e 50 Hz de frequência, com protecção térmica. (material) | 1 | 129 | 129.000 |
| mo005 | h | Oficial de 1ª instalador de ar condicionado. (mão de obra) | 0.1 | 23.31 | 2.331 |
| mo104 | h | Ajudante de instalador de ar condicionado. (mão de obra) | 0.1 | 22.09 | 2.209 |
| % | % | Custos directos complementares | 2 % | 133.540 | 2.671 |
|  |  | Custos directos |  |  | 136.211 |

## Recursos

**mt42ald086a** Ud Ventilador helicocentrífugo de ABS
Dados técnicos: Custo energético 110.744 MJ; Emissão de CO2 6.578 kg
Resíduos:
- embalagem: re150101 Embalagens de papel e cartão. (componente de resíduo); rendimento 1.32 kg; Código LER 15 01 01; Massa do elemento 1 kg; Volume 0.001333 m3
