# Chapéu

- Propriedade do ficheiro: CYPE Ingenieros S.A.
- Formato: FIEBDC-3/2016
- Programa: Gerador de preços para construção civil. CYPE Ingenieros, S.A.
- Data: 22/10/2024
- Moeda: EUR
- Custos indirectos: 3 %
- IVA: 23 %

## I Instalações

### IV Ventilação

#### IVM Ventilação mecânica

**IVM060** Ud Chapéu.
Chapéu cónico contra a chuva de chapa galvanizada, código de pedido 11094761, "ALDES", para conduta de saída de 100 mm de diâmetro exterior.
Inclui: Marcação. Colocação.
Critério de medição de projecto: Número de unidades previstas, segundo documentação gráfica de Projecto.
Critério de medição de obra: Medir-se-á o número de unidades realmente executadas segundo especificações de Projecto.

| Código | Un | Descrição | Rendimento | Preço | Importância |
|---|---|---|---|---|---|
| mt42ald982a | Ud | Chapéu cónico contra a chuva de chapa galvanizada, código de pedido 11094761, "ALDES", para conduta de saída de 100 mm de diâmetro exterior. (material) | 1 | 82.7 | 82.700 |
| mo020 | h | Oficial de 1ª construção. (mão de obra) | 0.155 | 22.68 | 3.515 |
| mo112 | h | Operário especializado construção. (mão de obra) | 0.078 | 21.98 | 1.714 |
| % | % | Custos directos complementares | 2 % | 87.929 | 1.759 |
|  |  | Custos directos |  |  | 89.688 |

## Recursos

**mt42ald982a** Ud Chapéu cónico contra a chuva de chapa galvanizada
Dados técnicos: Custo energético 33.343 MJ; Emissão de CO2 4.450 kg
Resíduos:
- embalagem: re150101 Embalagens de papel e cartão. (componente de resíduo); rendimento 1.32 kg; Código LER 15 01 01; Massa do elemento 1 kg; Volume 0.001333 m3
