# Ventilador

- Propriedade do ficheiro: CYPE INGENIEROS, S.A.
- Formato: FIEBDC-3/2002
- Moeda: EUR
- Custos indirectos: 3.00 %
- IVA: 23.00 %

## I Instalações

### IC Aquecimento, arrefecimento, climatização e A.Q.S.

#### ICR Sistemas de condução de ar

**ICR001** Ud Ventilador.
Ventilador helicoidal, código de pedido 11032256, HELICA 350-1500 r.p.m. Pletina Cuadrada V2 "ALDES", de 495x495x88 mm, 1500 r.p.m., potência absorvida 0,178 kW, para alimentação monofásica a 230 V e 50/60 Hz de frequência, caudal máximo 0 m³/h e pressão sonora (medida a 1 m de distância) 63 dBA, formada por corpo com chapa quadrada e hélice de aço zincado, cor preto, com grelha de protecção.
Inclui: Marcação. Colocação e fixação do ventilador. Ligação e verificação do seu correcto funcionamento.
Critério de medição de projecto: Número de unidades previstas, segundo documentação gráfica de Projecto.
Critério de medição de obra: Medir-se-á o número de unidades realmente executadas segundo especificações de Projecto.

| Código | Un | Descrição | Rendimento | Preço | Importância |
|---|---|---|---|---|---|
| mt42ald410C | Ud | Ventilador helicoidal, código de pedido 11032256, HELICA 350-1500 r.p.m. Pletina Cuadrada V2 "ALDES", de 495x495x88 mm, 1500 r.p.m., potência absorvida 0,178 kW, para alimentação monofásica a 230 V e 50/60 Hz de frequência, caudal máximo 0 m³/h e pressão sonora (medida a 1 m de distância) 63 dBA, formada por corpo com chapa quadrada e hélice de aço zincado, cor preto, com grelha de protecção. (material) | 1.000 | 673.00 | 673.00 |
| % | % | Custos directos complementares | 2 % | 673.00 | 13.46 |
|  |  | Custos directos |  |  | 686.46 |
