# Regulador de caudal

- Propriedade do ficheiro: CYPE INGENIEROS, S.A.
- Formato: FIEBDC-3/2002
- Moeda: EUR
- Custos indirectos: 3.00 %
- IVA: 23.00 %

## I Instalações

### IV Ventilação

#### IVM Ventilação mecânica

**IVM022** Ud Regulador de caudal.
Regulador de caudal de ar constante, de baixa pressão (intervalo de pressão estática de 50 a 250 Pa), código de pedido 11016307, série MR Módulo, "ALDES", de 80 mm de diâmetro e entre 20 e 60 m³/h de caudal, formado por corpo de material termoplástico, com junta perimetral de duplo lábio de elastómero e regulador de membrana de silicone.
Inclui: Marcação. Colocação do regulador no interior da conduta.
Critério de medição de projecto: Número de unidades previstas, segundo documentação gráfica de Projecto.
Critério de medição de obra: Medir-se-á o número de unidades realmente executadas segundo especificações de Projecto.

| Código | Un | Descrição | Rendimento | Preço | Importância |
|---|---|---|---|---|---|
| mt42ald970a | Ud | Regulador de caudal de ar constante, de baixa pressão (intervalo de pressão estática de 50 a 250 Pa), código de pedido 11016307, série MR Módulo, "ALDES", de 80 mm de diâmetro e entre 20 e 60 m³/h de caudal, formado por corpo de material termoplástico, com junta perimetral de duplo lábio de elastómero e regulador de membrana de silicone. (material) | 1.000 | 18.90 | 18.90 |
| mo011 | h | Oficial de 1ª montador. (mão de obra) | 0.162 | 23.31 | 3.78 |
| mo080 | h | Ajudante de montador. (mão de obra) | 0.162 | 22.13 | 3.59 |
| % | % | Custos directos complementares | 2 % | 26.27 | 0.53 |
|  |  | Custos directos |  |  | 26.80 |
