# Recuperador de calor estático

- Propriedade do ficheiro: CYPE INGENIEROS, S.A.
- Formato: FIEBDC-3/2002
- Moeda: EUR
- Custos indirectos: 3.00 %
- IVA: 23.00 %

## I Instalações

### IV Ventilação

#### IVM Ventilação mecânica

**IVM025** Ud Recuperador de calor estático.
Recuperador de calor estático de polipropileno expandido, com permutador de fluxo cruzado, código de pedido 11023242, ES300-HE Coll "ALDES", de 790x571x250 mm, recuperação de calor de até 85%, com filtro de ar para partículas finas, filtro de ar para pólen, 4 embocaduras de 160 mm de diâmetro, e sifão para drenagem de condensados e comando à distância, código de pedido 11023066. Instalação em teto falso. Inclusive elementos de fixação.
Inclui: Marcação. Colocação e fixação do recuperador de calor. Ligação à rede de drenagem. Ligação das condutas. Verificação do seu correcto funcionamento.
Critério de medição de projecto: Número de unidades previstas, segundo documentação gráfica de Projecto.
Critério de medição de obra: Medir-se-á o número de unidades realmente executadas segundo especificações de Projecto.

| Código | Un | Descrição | Rendimento | Preço | Importância |
|---|---|---|---|---|---|
| mt42ald060a | Ud | Recuperador de calor estático de polipropileno expandido, com permutador de fluxo cruzado, código de pedido 11023242, ES300-HE Coll "ALDES", de 790x571x250 mm, recuperação de calor de até 85%, com filtro de ar para partículas finas, filtro de ar para pólen, 4 embocaduras de 160 mm de diâmetro, e sifão para drenagem de condensados, com elementos para suspensão ao tecto. (material) | 1.000 | 1300.00 | 1300.00 |
| mt42ald061a | Ud | Comando à distância, código de pedido 11023066, "ALDES". (material) | 1.000 | 127.00 | 127.00 |
| mo011 | h | Oficial de 1ª montador. (mão de obra) | 0.270 | 23.31 | 6.29 |
| mo080 | h | Ajudante de montador. (mão de obra) | 0.270 | 22.13 | 5.98 |
| % | % | Custos directos complementares | 2 % | 1439.27 | 28.79 |
|  |  | Custos directos |  |  | 1468.06 |
