# Caixa de extracção

- Propriedade do ficheiro: CYPE INGENIEROS, S.A.
- Formato: FIEBDC-3/2002
- Moeda: EUR
- Custos indirectos: 3.00 %
- IVA: 23.00 %

## I Instalações

### IV Ventilação

#### IVM Ventilação mecânica

**IVM032** Ud Caixa de extracção.
Caixa de extracção de aço galvanizado, de muito baixo consumo, código de pedido 11034973, EasyVEC C4 Ultra 400 "ALDES", com "DIT do Instituto Eduardo Torroja nº 556R", de 432x402x408 mm, potência absorvida 0,05 kW, para alimentação monofásica a [tension] V e 50 Hz de frequência e caudal máximo 400 m³/h, com boca de entrada para ligação a conduta de extracção de 160 mm de diâmetro e boca de saída de 250 mm de diâmetro, para transportar ar a 400°C durante meia hora, segundo EN 12101-3, com três modos de funcionamento (velocidade constante, caudal constante e sonda externa (0-10 V)), e sistema domótico através do protocolo de comunicação Modbus; instalação no extremo exterior da conduta de extracção (boca de expulsão).
Inclui: Marcação. Colocação e fixação. Ligação e verificação do seu correcto funcionamento.
Critério de medição de projecto: Número de unidades previstas, segundo documentação gráfica de Projecto.
Critério de medição de obra: Medir-se-á o número de unidades realmente executadas segundo especificações de Projecto.

| Código | Un | Descrição | Rendimento | Preço | Importância |
|---|---|---|---|---|---|
| mt42ald217a | Ud | Caixa de extracção de aço galvanizado, de muito baixo consumo, código de pedido 11034973, EasyVEC C4 Ultra 400 "ALDES", com "DIT do Instituto Eduardo Torroja nº 556R", de 432x402x408 mm, potência absorvida 0,05 kW, para alimentação monofásica a 230 V e 50 Hz de frequência e caudal máximo 400 m³/h, com boca de entrada para ligação a conduta de extracção de 160 mm de diâmetro e boca de saída de 250 mm de diâmetro, para transportar ar a 400°C durante meia hora, segundo EN 12101-3, com três modos de funcionamento (velocidade constante, caudal constante e sonda externa (0-10 V)), e sistema domótico através do protocolo de comunicação Modbus, com interruptor paragem/arranque. (material) | 1.000 | 2210.00 | 2210.00 |
| mo011 | h | Oficial de 1ª montador. (mão de obra) | 0.162 | 23.31 | 3.78 |
| mo080 | h | Ajudante de montador. (mão de obra) | 0.162 | 22.13 | 3.59 |
| % | % | Custos directos complementares | 2 % | 2217.37 | 44.35 |
|  |  | Custos directos |  |  | 2261.72 |
