# Silenciador para conduta

- Propriedade do ficheiro: CYPE INGENIEROS, S.A.
- Formato: FIEBDC-3/2002
- Moeda: EUR
- Custos indirectos: 3.00 %
- IVA: 23.00 %

## I Instalações

### IV Ventilação

#### IVM Ventilação mecânica

**IVM085** Ud Silenciador para conduta.
Silenciador cilíndrico de chapa de aço galvanizado, código de pedido 11094632, série OCTA, "ALDES", de diâmetro nominal 125 mm e 600 mm de comprimento, com material absorvente de lã de rocha não combustível, sob chapa perfurada interior (com véu de seda de vidro) de 50 mm de espessura e pescoço de ligação à conduta com junta perimetral em ambos lados. Inclusive acessórios de montagem e elementos de fixação.
Inclui: Marcação. Colocação e fixação. Verificação do seu correcto funcionamento.
Critério de medição de projecto: Número de unidades previstas, segundo documentação gráfica de Projecto.
Critério de medição de obra: Medir-se-á o número de unidades realmente executadas segundo especificações de Projecto.

| Código | Un | Descrição | Rendimento | Preço | Importância |
|---|---|---|---|---|---|
| mt42ald965a | Ud | Silenciador cilíndrico de chapa de aço galvanizado, código de pedido 11094632, série OCTA, "ALDES", de diâmetro nominal 125 mm e 600 mm de comprimento, com material absorvente de lã de rocha não combustível, sob chapa perfurada interior (com véu de seda de vidro) de 50 mm de espessura e pescoço de ligação à conduta com junta perimetral em ambos lados. (material) | 1.000 | 142.00 | 142.00 |
| mo005 | h | Oficial de 1ª instalador de ar condicionado. (mão de obra) | 0.221 | 23.31 | 5.15 |
| mo104 | h | Ajudante de instalador de ar condicionado. (mão de obra) | 0.221 | 22.09 | 4.88 |
| % | % | Custos directos complementares | 2 % | 152.03 | 3.04 |
|  |  | Custos directos |  |  | 155.07 |
