# Extractor para casa de banho

- Propriedade do ficheiro: CYPE Ingenieros S.A.
- Formato: FIEBDC-3/2016
- Programa: Gerador de preços para construção civil. CYPE Ingenieros, S.A.
- Data: 22/10/2024
- Moeda: EUR
- Custos indirectos: 3 %
- IVA: 23 %

## I Instalações

### IV Ventilação

#### IVM Ventilação mecânica

**IVM014** Ud Extractor para casa de banho.
Extractor para casa de banho formado por ventilador helicoidal de ABS, cor branca, código de pedido 11022304, modelo Design 125 "ALDES", potência máxima de 9,3 W, caudal máximo de 115 m³/h, nível de pressão sonora de 31 dBA, de dimensões 176x17x176 mm, para condutas de 125 mm de diâmetro, formado por grelha, corpo e motor de baixo nível sonoro para alimentação monofásica a 230 V e 50 Hz de frequência, com protecção térmica, equipado com comporta antirretorno;. Inclusive acessórios e elementos de fixação.
Inclui: Marcação. Colocação e fixação. Ligação e verificação do seu correcto funcionamento.
Critério de medição de projecto: Número de unidades previstas, segundo documentação gráfica de Projecto.
Critério de medição de obra: Medir-se-á o número de unidades realmente executadas segundo especificações de Projecto.

| Código | Un | Descrição | Rendimento | Preço | Importância |
|---|---|---|---|---|---|
| mt42ald084e | Ud | Ventilador helicoidal de ABS, cor branca, código de pedido 11022304, modelo Design 125 "ALDES", potência máxima de 9,3 W, caudal máximo de 115 m³/h, nível de pressão sonora de 31 dBA, de dimensões 176x17x176 mm, para condutas de 125 mm de diâmetro, formado por grelha, corpo e motor de baixo nível sonoro para alimentação monofásica a 230 V e 50 Hz de frequência, com protecção térmica, equipado com comporta antirretorno, com elementos de fixação. (material) | 1 | 69 | 69.000 |
| mo003 | h | Oficial de 1ª electricista. (mão de obra) | 0.216 | 23.31 | 5.035 |
| mo102 | h | Ajudante de electricista. (mão de obra) | 0.216 | 22.09 | 4.771 |
| % | % | Custos directos complementares | 2 % | 78.806 | 1.576 |
|  |  | Custos directos |  |  | 80.382 |

## Recursos

**mt42ald084e** Ud Ventilador helicoidal de ABS
Dados técnicos: Custo energético 56.108 MJ; Emissão de CO2 3.869 kg
Resíduos:
- embalagem: re150101 Embalagens de papel e cartão. (componente de resíduo); rendimento 1.32 kg; Código LER 15 01 01; Massa do elemento 1 kg; Volume 0.001333 m3
