# Caixa de distribuição para ventilação

- Propriedade do ficheiro: CYPE Ingenieros S.A.
- Formato: FIEBDC-3/2016
- Programa: Gerador de preços para construção civil. CYPE Ingenieros, S.A.
- Data: 22/10/2024
- Moeda: EUR
- Custos indirectos: 3 %
- IVA: 23 %

## I Instalações

### IV Ventilação

#### IVM Ventilação mecânica

**IVM018** Ud Caixa de distribuição para ventilação.
Caixa de distribuição de polietileno, código de pedido 11091884, "ALDES", com 2 embocaduras para ligação à conduta de 160 mm de diâmetro e 5 embocaduras para ligação à conduta ovalada de 132x52 mm. Inclusive elementos para suspensão ao tecto.
Inclui: Marcação. Colocação e fixação da caixa de distribuição. Ligação das condutas.
Critério de medição de projecto: Número de unidades previstas, segundo documentação gráfica de Projecto.
Critério de medição de obra: Medir-se-á o número de unidades realmente executadas segundo especificações de Projecto.

| Código | Un | Descrição | Rendimento | Preço | Importância |
|---|---|---|---|---|---|
| mt42ald135a | Ud | Caixa de distribuição de polietileno, código de pedido 11091884, "ALDES", com 2 embocaduras para ligação à conduta de 160 mm de diâmetro e 5 embocaduras para ligação à conduta ovalada de 132x52 mm. (material) | 1 | 218 | 218.000 |
| mt42www090 | Ud | Kit de suportes para suspensão ao tecto, formado por quatro varões roscados de aço galvanizado, com as correspondentes buchas, porcas e anilhas. (material) | 1 | 22 | 22.000 |
| mo005 | h | Oficial de 1ª instalador de ar condicionado. (mão de obra) | 0.162 | 23.31 | 3.776 |
| mo104 | h | Ajudante de instalador de ar condicionado. (mão de obra) | 0.162 | 22.09 | 3.579 |
| % | % | Custos directos complementares | 2 % | 247.355 | 4.947 |
|  |  | Custos directos |  |  | 252.302 |
