# Conduta de PVC

- Propriedade do ficheiro: CYPE Ingenieros S.A.
- Formato: FIEBDC-3/2016
- Programa: Gerador de preços para construção civil. CYPE Ingenieros, S.A.
- Data: 22/10/2024
- Moeda: EUR
- Custos indirectos: 3 %
- IVA: 23 %

## I Instalações

### IV Ventilação

#### IVV Condutas de admissão e extracção para ventilação

**IVV030** m Conduta de PVC.
Conduta de ventilação, formada por tubo liso circular, de PVC, cor branca, código de pedido 11023087, Miniconducto "ALDES", de 125 mm de diâmetro, temperatura de trabalho entre 0°C e 60°C, colocada em posição horizontal. Inclusive material auxiliar para montagem e fixação, acessórios e peças especiais.
Critérios considerados na determinação do preço da unidade de obra: O preço não inclui as comportas de regulação, as comportas corta-fogo, as grelhas nem os difusores.
Inclui: Marcação do traçado da conduta e da localização dos elementos de fixação. Disposição de tubos e peças especiais. Fixação do material auxiliar para montagem e fixação à obra. Montagem, ligação e verificação do seu correcto funcionamento.
Critério de medição de projecto: Comprimento projectado, segundo documentação gráfica de Projecto, medido entre os eixos dos elementos ou dos pontos a ligar, sem descontar as peças especiais.
Critério de medição de obra: Medir-se-á o comprimento realmente executado segundo especificações de Projecto.

| Código | Un | Descrição | Rendimento | Preço | Importância |
|---|---|---|---|---|---|
| mt42ald121b | Ud | Material auxiliar para montagem e fixação das condutas, circulares, de PVC, Miniconducto "ALDES", de 125 mm de diâmetro. (material) | 1 | 0.46 | 0.460 |
| mt42ald120r | m | Tubo liso circular, de PVC, cor branca, código de pedido 11023087, Miniconducto "ALDES", de 125 mm de diâmetro, temperatura de trabalho entre 0°C e 60°C, fornecido em barras de 3 m de comprimento, com o preço incrementado em 20% relativamente a acessórios e peças especiais. (material) | 1 | 32.84 | 32.840 |
| mo011 | h | Oficial de 1ª montador. (mão de obra) | 0.038 | 23.31 | 0.886 |
| mo080 | h | Ajudante de montador. (mão de obra) | 0.019 | 22.13 | 0.420 |
| % | % | Custos directos complementares | 2 % | 34.606 | 0.692 |
|  |  | Custos directos |  |  | 35.298 |
